# CHAU - Chausseestraße 7, 10115 Berlin
Angebotsaufforderung (GAEB DA XML 3.3, DA83)
Projekt: CHAU
Währung: EUR
Vergabeart: Freihändige Vergabe
Abgabeort: Covivio Immobilien GmbH Lietzenburger Str. 90 10719 Berlin F
Sicherheit Vertragserfüllung %: 0,00
Sicherheit Gewährleistung %: 0,00
Auftraggeber: Covivio Wohnen GmbH, c/o Covivio Immobilien GmbH, Lietzenburger Str. 90, 10719 Berlin
Ausführungsort: CHAU, Chausseestraße 7, 10115 Berlin
Erstellt mit: 5 260309, NOVA AVA, 10.03.2026

## LEISTUNGSÜBERSICHT
Lieferung und Einbau von Stahlbalkonen als komplette Leistung.

| Abmessungen | Anzahl | Lage |
| --- | --- | --- |
| 4,00m x 1,50m | 10 Stk | 1. Hof (Innenhof) |
| 5,70m x 1,50m | 4 Stk | 2. Hof |
| 3,70m x 1,50m | 1 Stk | 2. Hof |
| Sichtschutz, HPL-Platten | 4 Stk | 2. Hof |

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
## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung. Das Bestandsgebäude wird energetisch Saniert und erhält neue Fenster und WDVS.

Kennzahlen:
Wohneinheiten Bestand  = 29 WE
Wohneinheiten Neu = 2 WE
Treppenhäuser = 3 Stück

Sonstiges:
Als Vorbereitung des Ausbaues ist eine Schwammsanierung und eine Balkenverstärkung erforderlich.

## ALLGEMEINE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

## ZUSÄTZLICHE TECHNISCHE VORBEMERKUNGEN - METALLBAU AUSSEN
1. Ausführung und Konstruktion
1.1 Allgemeine Hinweise zur Ausführung und Konstruktion

Der AN überprüft eigenverantwortlich am Bau die in den Zeichnungen angegebenen Maße und klärt Unstimmigkeiten vor Arbeitsausführung mit dem AG ab.

Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.

Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.

Dehnungs- und Montagestöße sind in ausreichender Zahl einzuplanen. Sie sind so zu gestalten, dass eine geräuschlose und ungehinderte Bewegung der Elemente untereinander und gegen den Baukörper gewährleistet ist.

Zur Verankerung der Stahlkonstruktion in dafür vorgesehene Bauelemente sind nur Dübel mit bauaufsichtlicher Zulassung zu verwenden.

Es sind keine freie Enden von Handläufen und Geländern in Flucht- und Rettungswegen von Gebäuden mit größerer Nutzeranzahl zulässig.

Bei dem Zusammenbau unterschiedlicher Metalle muss sichergestellt sein, dass keine Kontaktkorrosion auftritt.

Für jegliche Beschichtungs-, Maler- und Lackierarbeiten sind Probeflächen auszuführen. Diese sind nach angemessener Standzeit auf Ihre Haftfähigkeit und Ihre Untergrundverträglichkeit zu prüfen.

Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

1.2 Geländer und Umwehrungen
Geländer und sonstige Umwehrungen müssen die aus Sicherheitsgründen geforderte Höhe haben. Das gleiche gilt für den lichten Abstand senkrechter Geländerstäbe sowie für den Abstand zum Fußboden. Dabei sind die Bauordnungen der Länder zu beachten; bei Unklarheiten ist der Architekt zu befragen.

Bei Ausführung von Geländern sind folgende Mindestanforderungen unaufgefordert zwingend einzuhalten:
Senkr. Stababstand:  < 120 mm
Max. horiz. Abstände (Durchtreten): < 40 mm
Max. Abstand Stufe/Untergurt:  < 160 mm
Höhe <12,00 m ü. Gelände:  > 900 mm ü. Fertigbelag
Höhe > 12,00 m ü. Gelände:  > 1100 mm ü. Fertigbelag
Min. Lastaufnahme:  > 1,0 KN/m im öffentl. Bereich

Die vorgenannten Lasten sind in einer Höhe von 1,00 m über Fertigbelag in Ansatz zu bringen.
Geländer sind so zu bemessen, dass sie die auftretenden Belastungen ohne sichtbare Verformungen aufnehmen. Die Prüfung hat entsprechend ETB mit weichem und hartem Stoß zu erfolgen. Des weiteren sind Längsstöße und Schiebennähe bei thermischer Belastung zu bemessen. Der AN führt den entsprechenden prüffähigen statischen Nachweis.

Der AN ist für die Bemessung aller Bauteile, Verbindungen und Befestigungsmittel allein verantwortlich. Werden vom AG Dimensionierungen genannt, so sind diese als gestalterischer Vorschlag zu verstehen und durch den AN prüffähig nachzuweisen.

Sofern die Berechnungen des AN andere Dimensionierungen ergeben, als die Gestaltungsvorschläge des AG vorsehen, so ist der AG rechtzeitig vor Arbeitsausführung hierüber schriftlich in Kenntnis zu setzen.

1.3 Befestigung
Die Verankerung am Bau muss die temperaturbedingte Verformung spannungsfrei aufnehmen können.

Die eingesetzten Dübel zur Befestigung müssen auf den Untergrund abgestimmt sein; ihre Spreizkräfte dürfen keine zu großen inneren Spannungen erzeugen. Bei nicht ausreichend festem Untergrund sind Injektionsanker zu verwenden. Das Einschlagen von Schrauben in Standarddübel ist nicht zulässig. Fehlbohrungen sind mindestens im Abstand entsprechend der Tiefe des Bohrloches bzw. des fünffachen Dübelaußendurchmessers zu korrigieren.

Befestigungen von schweren Bauteilen auf Wärmedämm-Verbundsystemen dürfen nur mit wärmedämmenden und druckfesten Stützkörpern, Konsolen oder sonstigen für den Zweck geeigneten Bauteilen ausgeführt werden.
Anschweißplatten sind rechtzeitig vom Auftragnehmer zum bauseitigen Einbau in Stahlbetonbauteile zu liefern.

1.4 Statik
Eine prüffähige statische Berechnung aller Konstruktionen / Verankerungen ist min. 4 Wochen vor Ausführungsbeginn beim Prüfingenieur einzureichen.

Grundsätzlich dürfen nur bauaufsichtlich zugelassene Befestigungs- und Verbindungsmittel aus dem System eines Herstellers verwendet werden, dabei sind die entsprechenden Zulassungen und Einbauvorschriften zu beachten.

Soweit der AN nicht bauaufsichtlich zugelassene Systeme verwendet, sind von ihm zu eigenen Lasten die erforderlichen Zustimmungen im Einzelfall termingerecht zu erbringen.

1.5 Konstruktions- und Werkstattpläne
Vom AN erstellten Unterlagen müssen dem Tragwerksplaner, Architekten und Prüfingenieur zur Prüfung und Freigabe vorgelegt werden, vor Genehmigung dürfen die Werkstatt- bzw. Montagearbeiten nicht begonnen werden.

Es sind nur Bauausführungen auf Basis der vom AG freigegebenen Pläne zugelassen.
Eine freigegebene Planung entbindet den Auftragnehmer aber nicht von seiner eigenen Prüfungs- und Hinweispflicht und von seiner Planungsverantwortung. Diese bleiben unberührt.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können  nicht zur Verfügung gestellt werden. Die Beengten Verhältnisse auf der Baustelle sind zu berücksichtigen (siehe BE-Plan).

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3161 Balkonanbau
Datum: 25.07.2024

### Titel 1 Balkone, Stahl

**1.10 Werk- und Montageplanung inkl. Statik**
*** Pauschalposition
Technische Bearbeitung und Montageplanung inkl. Statik für
den gesamten Umfang der Ausschreibung.

Umfang der Werk- und Montageplanung:
- Technische Bearbeitung: Erstellung von Ausführungs- und Detailplänen
  für alle Bauteile und Anschlüsse
- Logistikkonzept
- Montageplanung: Entwicklung eines vollständigen Montagekonzepts inkl.
  Stücklisten, Befestigungsdetails (Verortung und Anzahl) und Ablaufplanung
- Statische Berechnung: Erarbeitung und Nachweis der Tragfähigkeit und
  Stabilität gemäß den einschlägigen Normen (DIN EN, Landesbauordnung)
- Einbauteile in Fundamente sind für den Einbau zu übergeben, wenn
  Fundamente bauseits
- Schallschutzkonzept
- Koordination: Abstimmung mit Auftraggeber und beteiligten Gewerken
- Dokumentation: Übergabe aller Unterlagen in digitaler Form (PDF/DWG),
  inkl. prüffähiger Statik und Montageanweisungen

Planungshinweis: Abstand der Balkonanlagen soll ca. 3 cm betragen
Menge: 1,000 psch

**1.20 Dübelauszugsprüfungen**
Aufgrund der Inhomogenität der Untergründe aus Mauerwerk sind zur statischen Bestimmung Auszugsversuche durchzuführen.

Prüfung zur Widerstandsmessung  Zug- oder Querkraftversuche, um die Bemessung von Dübeln für die Befestigung der neu zu errichtenden Balkonanlagen zu ermitteln.

Es ist daher nach Entfernen des Putzes auf unterschiedlichsten Untergründen eine repräsentative Prüfung durchzuführen, die Prüfstelle ist im Fassaden-Plan einzutragen und das Auszusergebnis zu protokollieren und in eine Tabelle einzutragen und zeitnah dem Auftraggeber bzw. der Objektüberwachung zu übergeben.

Hinweis:
Die Fassade erhält ein WDVS-System (16 cm)
Menge: 1,000 Psch

**1.30 Rechteckige Balkonanlage 4,00m x 1,50m, Stahl, 5 Balkonebenen**
*** Bezugsbeschreibung
Liefern und fachgerechtes Einbauen von rechteckigen Einzelbalkonen
als komplette Leistung, einschließlich aller erforderlichen Materialien,
Befestigungselemente und Nebenarbeiten.

Ausführung:
- Konstruktion: Grundkonstruktion aus feuerverzinkten Stahlprofilen
  gem. statischen Erfordernissen
- Unterkonstruktion: Balkone, statisch bemessen für die Aufnahme von
  WPC-Dielen, Betonplatten oder Fliesen, Einbau einer durchgehenden
  Blecheinlage zur Gewährleistung der Durchtrittsicherheit gem. LBO
- Maße: ca. 4,00 m x 1,50 m (lichte Balkonmaße)
- Anzahl der Balkonebenen sind 5 Stück
- Stützen: Stahlstützen zur Lastabtragung, inkl. Fundamentanschlüsse
- Geländer: Ausführung mit Flachstahlfüllung und Kompaktplatten
- Oberflächen: Alle Stahlteile feuerverzinkt, sichtbare Teile zusätzliche
  mit Beschichtung, Farbton: RAL 7016 o. Angabe des AG
- Entwässerung: Integrierte Lösung zur Ableitung von
  Niederschlagswasser in allen Balkonebenen

Einbauort: 1. Innenhof

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Menge: 2,000 Stk

**1.40 Rechteckige Balkonanlage, 5,70m x 1,50m, Stahl, 4 Balkonebenen**
*** wie Position 1.30
- Anzahl der Balkonebenen sind 4 Stück

Rechteckige Einzelbalkone, 5,70m x 1,50m

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
Einbauort: 2. Hof
Menge: 1,000 Stk

**1.50 Zul. rechteckige Einzelbalkone EG, 3,70m x 1,50m, Stahl, mit Treppe**
*** wie Position 1.30
Zulage zur Vorposition zum einbinden eines Balkon im EG, inkl.
Treppenanlage mit Geländer in den Garten.

Stufenanzahl: ca. 6 Stk
Fundamente Treppen: bauseits
Geländer: analog zum Balkongeländer

Rechteckige Einzelbalkone, 3,70m x 1,50m

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
Einbauort: 2. Hof
Menge: 1,000 Stk

**1.60 Lieferung und Montage von Sichtschutz, HPL-Platten, h= ca. 2,20m**
Liefern und fachgerechtes Montieren von Sichtschutz-Elementen
auf den Balkonen, einschließlich aller erforderlichen Materialien,
Befestigungselemente und Nebenarbeiten.

| Material: | HPL-Platten, min 6 mm |
| --- | --- |
| Höhe: | ca. 2,20 m |
| Breite: | ca. 1,50 m |
| Befestigung: | Sichere Montage an der Balkon-Grundkonstruktion, inkl. aller Verbindungsmittel und Halterungen, 4-Seitig gehalten |
| Oberflächen: | UV-beständig, pflegeleicht |
| Abstand zum WDVS | ist mit Kompriband zu schließen |
| Farbton: | weiß, o. gem. Angabe des AG |

Ausführungsort: Balkone im 2. Hof

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Menge: 4,000 Stk

**1.70 WPC-Belag inkl. Unterkonstruktion und erf. Reviöffnungen**
Balkonbelag aus WPC - Hohldielen liefern und gemäß
Herstellerangaben auf Konstruktionsbalken mittels
Rastklammern bzw. Rastklammer Rand dauerhaft montieren,
einschließlich aller Höhen- und Längenanpassungen sowie
Entgraten und Anfasen aller Stoßfugen und Schnittstellen.
Montage erfolgt auf Stahlbalkonen.

Bei sichtbarer Verschraubung ist ein exaktes
Schraubenbild herzustellen.

Unterkonstruktion liefern und einbauen bestehend aus:
- Gummigranulatmatten unter den Auflagerfüßen
- Auflagerfüße, höhenverstellbar zum  Gefälleausgleich (ca.1,5 %)
- Konstruktionsbalken aus WPC - Hohlkammerprofil oder Aluprofilen

Beschreibung Dielen:
- Oberfläche: strukturiert, oszillierend-gebürstet, poliert
- gleichmäßige 5 mm Fuge
- besonders strapazierfähig
- Hohldiele aus Holzpolymerwerkstoff
- die Stirnseiten sind mit Abdeckkappen zu verschließen
- durchgefärbt, Farbe dauerhaft witterungsstabil
- Rutschfestigkeitsklasse: R10
- erforderliche Reviöffnungen bei Abläufen sind vorzusehen
  und herzustellen

Abmessungen:
Breite: ca. 145 mm
Höhe: ca. 21 mm
Farbton: braun hell Holzoptik, laut Farbpalette des
Herstellers, nach Bemusterung

Angebotenes Fabrikat '..........................................' vom Bieter einzutragen

Einbauort: Balkone 1. und 2. Hof
Menge: 95,000 m2

**1.80 ALTERNATIV, Fliesen 60x60x2 cm, grau, Stelzlager**
*** Bedarfsposition ohne GB
Fliesenplatten als Belag für Balkonflächen
Verlegung auf Stelzlagern, Bautenschutzmatte
und Trennschicht, einschließlich aller Höhen-
und Längenanpassungen sowie Entgraten
und Anfasen aller Stoßfugen und Schnittstellen.

| Zweck: | Balkonbelag |
| --- | --- |
| Plattengröße: | 60x60x2 cm |
| Farbton: | grau |
| Rutschfestigkeit: | R 11 |
| Fugenausbildung: | ca. 6 mm |
| Stelzlager: | Kunststoff, höhenverstellbar |
| Max. zulässige Nutzlast: | 4 KN/m2 gem. DIN 1055-3 |

Angebotenes Produkt: '..........................................' vom Bieter einzutragen

Einbauort: Balkone 1. und 2. Hof
Menge: 95,000 m2

**1.90 wandseitige Verankerungspunkten**
*** Pauschalposition
Liefern und fachgerecht einbauen von Verankerungspunkten zur
Schubstabilisierung bzw. zur stützenfreien Ausführung im
Wandbereich ohne große Träger in der Wand.

Die Leistung umfasst:
- Lieferung der Befestigungspunke gemäß statischen Vorgaben
- Fachgerechter Einbau inkl. aller erforderlichen Nebenarbeiten
- Anpassung an vorhandene Bauteile und Anschlussbereiche
- Sicherstellung der Schubstabilität gemäß eigener Planung

Hinweis: Die Ausführung erfolgt nach selbst erstellter Statik und
vor dem Gewerk WDVS
Menge: 1,000 psch

**1.100 Quintettblech**
Liefern und fachgerecht einbauen von Quintettblech (rutschhemmend, engmaschig für leichtere Wartung) inkl. aller erforderlichen Nebenarbeiten im Bereich der Austritte zu den Balkonen.

Breite: ca. 20 cm
Material: Quintettblech
Oberfläche: verzinkt o. gleichwertig korrosionsgeschützt
Länge: gemäß Einbausituation

Ausführung:
- engmaschige Ausführung
- Sichere Befestigung auf Stahlkonstruktion
- Anpassung an vorhandene Geometrie der Balkone
- Schutz vor Korrosion gem. DIN EN ISO 1461

Einbauort: Balkone 1. und 2. Hof
Menge: 19,000 m

**1.110 Einzelfundament herstellen, C25/30, XC4, Ortbeton, inkl. Schalung**
*** Bedarfsposition ohne GB
Einzelfundament aus Stahlbeton herstellen, allseitig geschalt,
auf Sauberkeitsschicht inkl. Schalung und Bewehrung als komplette
Leistung.

Abmessungen ca. B x T x H: 600 x 600 x 900 mm
Festigkeit: C25/30
Expositionsklasse: XC4

Einbauort: 2. Hof
Menge: 6,000 Stk

### Titel 2 Gerüstarbeiten Balkone

*Hinweis: Plananlage CHAU*
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
Hinweis: Die Ankerplatten für die Balkonanbindung sind vor dem WDVS anzubringen. In diesem
Zeitraum ist an entsprechenden Stellen der Balkone ein Gerüst vorhanden.

**2.10 Gerüstarbeiten für Errichtung der Balkontürme**
Für die fachgerechte Herstellung und Montage der neuen
Balkonanlagen sämtliche für die Arbeiten erforderlichen
Gerüstarbeiten, Arbeitsplattformen und Vorrichtungen
eigenverantwortlich bereitstellen. Nach Montage und erfolgreichen
Abnahme der Balkone sind die Gerüste innerhalb von 3 Arbeitstagen
zurück zubauen.

Leistungsumfang:
- Eigenständige Planung, Bereitstellung und Vorhaltung aller
  erforderlichen Arbeitsmittel zur Anbindung der Balkone
- Gewährleistung einer sicheren Arbeitsumgebung gem. DGUV
- Lastaufnahme. und Tragfähigkeitsnachweis, falls erforderlich
- Einhaltung aller einschlägigen Normen und Vorschriften

Besondere Hinweise:
- Alle Kosten sind in der Position vollständig einzukalkulieren,
  einschl. Nebenarbeiten
- Die Transportwege sind gem. BE-Plan zu berücksichtigen und
  einzukalkulieren
- Zugang, Abstützung und Arbeitsräume sind so zu organisieren,
  dass keine Einschränkungen für Anwohner und Nutzer entstehen

Wahl des Montageverfahrens: '.............................................................' (Bieterergänzung)

Aufbauort: Balkone 1. und 2. Hof
Menge: 3,000 Stk

**2.20 Erschwerniszulage Montage**
*** Pauschalposition
Die Baustelle befindet sich im 1. und 2. Hinterhof des Gebäudes.
Die Bereiche sind schwer zugänglich, mit begrenzten Transport-und Rangierflächen.
Alle damit verbundenen zusätzlichen Aufwände sind vollständig in dieserPosition enthalten, ohne Anspruch auf zusätzliche Vergütung.
Menge: 1,000 psch

### Titel 3 Stundenlohnarbeiten

**3.10 Stundensatz Vorarbeiter**
*** Bedarfsposition ohne GB
Arbeiten, welche nicht in den Positionen erfasst sind und gegen
Nachweis zur Ausführung kommen: Vorarbeiter

Stundenlohnarbeiten müssen vor Ausführung durch die
Bauleitung angeordnet werden!
Menge: 1,000 h

**3.20 Stundensatz Facharbeiter**
Arbeiten, welche nicht in den Positionen erfasst sind und gegen
Nachweis zur Ausführung kommen: Facharbeiter

Stundenlohnarbeiten müssen vor Ausführung durch die
Bauleitung angeordnet werden!
Menge: 10,000 h

**3.30 Stundensatz Helfer**
Arbeiten, welche nicht in den Positionen erfasst sind und gegen
Nachweis zur Ausführung kommen: Helfer

Stundenlohnarbeiten müssen vor Ausführung durch die
Bauleitung angeordnet werden!
Menge: 10,000 h
